# energetische Sanierung Sporthalle Hellweg Grundsch
Angebotsaufforderung (GAEB DA XML 3.3, DA83)
Projekt: 7577015
Währung: EUR
Erstellt mit: GXML Toolbox V3.3 R20220330, ORCA AVA 26 26.00.04, 03.03.2026

## 08 Estricharbeiten

### Titel 01 Vorbereitende Arbeiten

**01.1 Untergrund reinigen**
reinigen der Rohsohle von Staub und ähnlichen Verunreinigungen als Vorbereitung für die Estricharebeiten.
Das Reinigungsgut geht in den Besits des AN über und ist zu entsorgen.
Menge: 242,000 m²

**01.2 Untergrund vorbereiten**
Ausgleichen des Untergrundes als Vorbereitung für das Auflegen einer Abdichtungsbahn. Es müssen Spitzen und kleinflächige Flächen (ca, 0,5 qm) mit leichter Üerhöhung von ca. 5- 10 mm abgestemm werden. Der Schutt geht in das Eigentum des AN über und muss entsorgt werden
Menge: 10,000 h

**01.3 Grundierung Rohsohle**
Aufbringen einer Grundierung auf eine Bestandsstahlbetonsohle als Vorbereitung für das Aufbringen eines kunststoffmodifizierten Zementausgleichsspachtels

Produkt:...............................
(vom Bieter einzutragen)
Menge: 242,000 m²

**01.4 Grundierung aufgehendes Mauerwerk**
Aufbringen einer Grundierung auf Bestandsmauerwerk als Vorbereitung für das Aufkleben einer einlaguigen Abdichtungsbahn.
Aufkantung: ca. 150 mm

Produkt:...............................
(vom Bieter einzutragen)
Menge: 247,000 m

**01.5 Egalisation Rohsohle**
Einbau einer partiell aufzutragenden kunststoffmodifizierten Zementspachtelung zum Ausgleich von Unebenheiten einer Bestandsstahlbetonsohleals Untergrundvorbereitung für die Aufnahme einer einlagigen Abdichtung
Ausgleichsdicke: bis 10 mm

Produkt:...............................
(vom Bieter einzutragen)
Menge: 50,000 m²

### Titel 02 Abdichtungsarbeiten

**02.1 Betonsohlenabdichtung**
Liefern und Einbauen einer Abdichtungsbahn aus Kunststoff für die Bauwerksabdichtung gegen Bodenfeuchtigkeit nach DIN EN 13967, Typ A und Typ T, Dicht gegen Radongas aus dem Erdreich.
Verbundfolie,PE-Alu_PE, 300 µm PE Folie, mit integrierter rückseitiger Schutzlage aus PE- Schaum (ca. 3,0 mm) und Kautschukklebeband.

längsseits integriertes Klebeband zur Verbindung der Bahnen untereinander
SD- Wert: 120 (+- 30)
incl. aller notwendigen Klebebänder und sonstiger Materialien

Produkt:.................................
(vom Bieter einzutragen)

Einbauort: Rohsohle Nebengebäude
Menge: 242,000 m²

**02.2 Zulage Betonsohlenabdichtung**
Zulage zur Betonsohlenabdichtung für das Liefern und Einbauen einer Rohrmanschette um Rohrdurchführungen

für Rohrdurchmesser: 100-125 mm
Dichthülle aus Elastomer, Alubutyl Klebekragen

Produkt:.................................
(vom Bieter einzutragen)

Einbauort: Rohsohle Nebengebäude
Menge: 5,000 St

**02.3 Zulage Betonsohlenabdichtung Innenecke**
Zulage zur Betonsohlenabdichtung für das Liefern und Einbauen einer Innenecke

Produkt:.................................
(vom Bieter einzutragen)

Einbauort: Rohsohle Nebengebäude
Menge: 60,000 St

**02.4 Zulage Betonsohlenabdichtung Randstreifen 200 mm**
Zulage zur Betonsohlenabdichtung für das Liefern und Einbauen von Anschlussbändern zur Verklebung der Abdichtungsbahn an zuvor grundiertes Mauerwerk.
Anschlusshöhe: ca. 150 mm

Produkt:.................................
(vom Bieter einzutragen)

Einbauort: Rohsohle Nebengebäude
Menge: 247,000 m

**02.5 Zulage Betonsohlenabdichtung AußeneckeInnenecke**
Zulage zur Betonsohlenabdichtung für das Liefern und Einbauen einer Innenecke

Produkt:.................................
(vom Bieter einzutragen)

Einbauort: Rohsohle Nebengebäude
Menge: 2,000 St

**02.6 Zulage Betonsohlenabdichtung Anpassung Stahlkonsolen**
Zulage zur Betonsohlenabdichtung für das Anarbeiten von bauseits auf der Sohle aufgedübelten Edelstahlkonsolen
im Bereich der Außenwände.
Länge der einzuarbeitenden Konsolen: ca 40 cm
Querschnitt: ca. 40x100 mm
Die Konsolen sind durch das Mauerwerk eingebracht und
werden auf der Betonsohle verdübelt.

Einbauort: Rohsohle Nebengebäude
Menge: 32,000 St

### Titel 03 Dämmarbeiten

**03.1 Estrichdämmung PUR 100 mm**
Liefern und Einbauen einer Estrichdämmung
PUR 0023-100/2 mm, DEO dh
Dämmstoffplatte mít glatter Kante aus Polyuretan (PUR) Dämmstoff, alukaschiert
Untergrund: einlagige Abdichtungsbahn
Baustoffklasse B1, schwer entflammbar
Dicke: 100/2 mm
Wärmeleitgruppe, Bemessungswert: 0,024
Druckfestigkeit: mind. 3,0 kN/qm (DIN EN 1991-1-1)
Punktdruckfestigkeit mind. 150 kPa

Produkt:.................................
(vom Bieter einzutragen)

Einbauort: Rohsohle Nebengebäude
Menge: 242,000 m²

**03.2 Zulage Anarbeiten Konsolen**
Zulage zur Estrichdämmung für das Anarbeiten von bauseits auf der Sohle aufgedübelten Edelstahlkonsolen
im Bereich der Außenwände.
Länge der einzuarbeitenden Konsolen: ca 40 cm
Querschnitt: ca. 40x100 mm
Die Konsolen sind durch das Mauerwerk eingebracht und
werden auf der Betonsohle verdübelt.
Die Konsolen sind mit 20 mm Dämmstoffstreifen oberhalb
zu überdämmen

Einbauort: Rohsohle Nebengebäude
Menge: 32,000 St

**03.3 Estrich Randstreifen**
Estrich Randstreifen 100-150 mm
Rollrandstreifen aus Polyethylen Schaumstoff, Dicke: ca. 10 mm, STreifenbreite bis 150 mm liefern und fachgerech verrutschsicher an Wänden und Stützen, in Türen, an Verwahrungen, etc. verlegen.

Einbauort: Rohsohle Nebengebäude
Menge: 247,000 m

### Titel 04 Zementestrich

**04.1 Estrich CT-H35-F5- S65**
Estrich DIN 18560 CT-H35-F5- S65

Zement-Heizestrich auf Dämmung
Oberfläche plan abgezogen als Untergrund für Plattierungen und Venylbodenbelägen

Dicke: 65 mm
Nutzlast mind. 3,00 kN/qm
Einzellast 4,00 kN
Biegezugfestigkeit: F5

Einbauort: Duschen und Umkleideräume, Flure Nebengebäude
Menge: 242,000 m²

**04.2 Mehr- Minderstärke +- 10 mm**
Zulage für Mehr/ Minderstärken Estrich für 10 mm
für den Estrich der Vorposition,
Ausführung nach besonderer Anordnung des AG
Menge: 100,000 m²

**04.3 PE Folie**
PE- Folie, Dicke mind. 0,2 mm, liefern und oberhalb der Dämmplatten verlegen.
Die Folie ist seitlich ca. 10 cm Hochzuführen

Einbauort: Duschen und Umkleideräume, Flure Nebengebäude
Menge: 242,000 m²

**04.4 Estrich Fasern**
Estrichbewehrung Glasfasern
Zulage zu den vorbeschriebenen Estrichen, für das Liefern und Beimischen von AR Glasfasern als Bewehrung (Rissbreitenbeschränkung und Verhinderung von Höhenversatz der Risskanten) in den vorgenannten Estrichfrischmörtel.

angebotenes Fabrikat...................................
(vom Bieter auszufüllen)

Einbauort: Duschen und Umkleideräume, Flure Nebengebäude
Menge: 242,000 m²

**04.5 Anarbeiten Bodenabläufe**
Anarbeiten von Bodenabläufen im Bereich der Duschen und WCs.
Menge: 4,000 St

**04.6 Zulage Gefälleausbildung**
Zulage zum Estrich der Vorposition für das Anlegen von Gefälle im Bereich der Duschen zum Bodenablauf.
Gefälle ca. 2%.
Die Gefälleausbildung ist gemeinsam mit dem Fliesenlegr vor Ort abzustimmen um ein stimmiges Fliesenschnittbild zu erhalten.
Menge: 12,000 m²

**04.7 anlegen von CM Messstellen**
Menge: 2,000 m²

**04.8 Durchführen von Feuchtigkeitsmessungen im CM Messverfahren**
Menge: 2,000 St

**04.9 Dehnungsfugen anlegen**
Dehnungsfugen mit geschlossenzelligem Polyethlenschaum, 10 mm, mit selbstklebendem Fuß im Türbereich befsteigen
Länge: ca. 1,00 m
Hohe ca. 65 mm
Menge: 10,000 m

**04.10 Zulage für Sauberlaufmatte**
Zulage für das Ausbilden eines tieferen Bereichs für eine Sauberlaufmatte

Tiefe 20 mm
Menge: 2,000 m²

### Titel 05 Stundenlohnarbeiten

**05.1 Stundenlohn Helfer**
Stunden Helfer für unvorhersehbare Arbeiten zum Nachweis auf besonderer Aufforderung der Bauleitung
Menge: 15,000 h

**05.2 Stundenlohn Facharbeiter**
Stunden Facharbeiter für unvorhersehbare Arbeiten zum Nachweis auf besonderer Aufforderung der Bauleitung
Menge: 15,000 h
